# Revestimento de pavimento industrial, sistema "COMPOSAN INDUSTRIAL Y TECNOLOGÍA"

- Propriedade do ficheiro: CYPE INGENIEROS, S.A.
- Formato: FIEBDC-3/2002
- Moeda: EUR
- Custos indirectos: 3.00 %
- IVA: 23.00 %

## R Revestimentos

### RS Pavimentos

#### RSI Sistemas de pavimentos industriais e decorativos

**RSI060** m² Revestimento de pavimento industrial, sistema "COMPOSAN INDUSTRIAL Y TECNOLOGÍA".
Revestimento de pavimento industrial, com acabamento texturado, com resistência ao deslizamento entre 15 e 35 segundo ENV 12633, Euroclasse Bfl-s1 de reacção ao fogo, segundo NP EN 13501-1, abrasão Taber a seco < 0,1 g, de 1 mm de espessura total aproximada, realizado sobre base de betão endurecido, com o sistema Compodur Color PU S/H "COMPOSAN INDUSTRIAL Y TECNOLOGÍA", apto para estacionamentos, em interiores, através da aplicação sucessiva de: uma camada de regularização e acondicionamento da superfície, de argamassa de dois componentes Epoxán, cor vermelho, à base de resinas epóxi e cargas minerais calibradas (1 kg/m²); duas camadas de argamassa de dois componentes Compomix, cor vermelho, acabamento texturizado, à base de resinas acrílico-epóxi, cargas minerais calibradas e pigmentos (0,4 kg/m² cada camada) e uma camada de vedação de tinta de poliuretano para interior, Composol P Interior, cor cinzento, à base de diisocianatos aromáticos em solução (0,15 kg/m²).
Critérios considerados na determinação do preço da unidade de obra: O preço não inclui a superfície suporte nem a execução e a vedação das juntas.
Inclui: Limpeza da superfície suporte. Implantação das juntas e panos de trabalho. Aplicação, com raspador de borracha, da camada de regularização e acondicionamento da superfície. Aplicação, com raspador de borracha, das camadas de argamassa. Aplicação, com rolo de pêlo fino, das camadas de vedação. Limpeza final do pavimento.
Critério de medição de projecto: Superfície medida em projecção horizontal, segundo documentação gráfica de Projecto.
Critério de medição de obra: Medir-se-á, em projecção horizontal, a superfície realmente executada segundo especificações de Projecto.

| Código | Un | Descrição | Rendimento | Preço | Importância |
|---|---|---|---|---|---|
| mt47cit010a | kg | Argamassa de dois componentes Epoxán "COMPOSAN INDUSTRIAL Y TECNOLOGÍA", cor vermelho, à base de resinas epóxi e cargas minerais calibradas; para aplicar com raspador de borracha. (material) | 1.000 | 5.05 | 5.05 |
| mt47cit020a | kg | Argamassa de dois componentes Compomix "COMPOSAN INDUSTRIAL Y TECNOLOGÍA", cor vermelho, acabamento texturado, à base de resinas acrílico-epóxi, cargas minerais calibradas e pigmentos; para aplicar com rolo ou raspador de borracha. (material) | 0.800 | 6.64 | 5.31 |
| mt27ptc010a | kg | Tinta de poliuretano monocomponente para interior, Composol P Interior "COMPOSAN INDUSTRIAL Y TECNOLOGÍA", cor cinzento, à base de diisocianatos aromáticos em solução; para aplicar com rolo, pistola ou raspador de borracha. (material) | 0.150 | 11.65 | 1.75 |
| mo121 | h | Oficial de 1ª aplicador de pavimentos industriais. (mão de obra) | 0.150 | 22.68 | 3.40 |
| mo122 | h | Ajudante de aplicador de pavimentos industriais. (mão de obra) | 0.150 | 22.13 | 3.32 |
| % | % | Custos directos complementares | 2 % | 18.83 | 0.38 |
|  |  | Custos directos |  |  | 19.21 |
